# Erhaltung BAB
Angebotsaufforderung (GAEB DA XML 3.2, DA83)
Projekt: A-P0820-00
Währung: EUR
Vergabeart: Offenes Verfahren
Eröffnung: 25.08.2026 09:00:00
Ende der Zuschlagsfrist: 23.10.2026
Auftraggeber: Autobahn GmbH des Bundes, Niederlassung Rheinland (Krefeld), Autobahn GmbH-NL Rheinland, Willy-Brandt-Platz 2, 47805 Krefeld, Willy-Brandt-Platz 2, 47805 Krefeld, DE
Erstellt mit: GXML Toolbox V3.3 R20230829, iTWO_64 V25.0.772, 27.07.2026

## 47-26-5036 Nachtragsbearbeitung NL RHL, AS Krefeld für Großprojekte
Datum: 27.07.2026
KoA: 610000
WaGr: 99_99_02

### Abschnitt 00 Nachtragsbearbeitung NL RHL, AS Krefeld für Großprojekte

#### Unterabschnitt 00.00 h-Aufwand

**00.00.0001 Nachtragsbearbeitung**
Bearbeitung von Nachtragsangeboten und Erstellung von Nachtragsvereinbarungen mit allen dazugehörigen Unterlagen, gemäß Leistungsbeschreibung.
Menge: 4500,000 h

#### Unterabschnitt 00.01 Besprechungen

**00.01.0001 Besprechungstermin, halbtägig**
Besprechungstermin, halbtägig, in den Räumlichkeiten des AG.
Dauer der Besprechung bzw. des Termins: bis zu 4 h.
Im EP sind alle Kosten für Vorbereitung, Spesen, Fahrtkosten, Personalkosten etc. berücksichtigt.
Zum betr. Besprechungstermin ist, in Abstimmung mit dem AG, ein Protokoll zu erstellen.
Für die Bemessung der Fahrtkosten ist die Entfernung zum Sitz der NL Rheinland in Krefeld (Willy-Brandt-Platz 2, 47805 Krefeld) anzusetzen. Bei einvernehmlich vereinbarten, abweichenden Besprechungsorten (Autobahnmeistereien, Baubüros des AG) erfolgt keine EP- Anpassung.
Menge: 20,000 St

**00.01.0002 Besprechungstermin, ganztägig**
Besprechungstermin, ganztägig, in den Räumlichkeiten des AG.
Dauer der Besprechung bzw. des Termins: bis zu 8 h.
Im EP sind alle Kosten für Vorbereitung, Spesen, Fahrtkosten, Personalkosten etc. berücksichtigt.
Zum betr. Besprechungstermin ist, in Abstimmung mit dem AG, ein Protokoll zu erstellen.
Für die Bemessung der Fahrtkosten ist die Entfernung zum Sitz der NL Rheinland in Krefeld (Willy-Brandt-Platz 2, 47805 Krefeld) anzusetzen. Bei einvernehmlich vereinbarten, abweichenden Besprechungsorten (Autobahnmeistereien, Baubüros des AG) erfolgt keine EP- Anpassung.
Menge: 10,000 St

**00.01.0003 Besprechungstermin Zentrale Berlin**
Besprechungstermin, ganztägig, in den Räumlichkeiten des AG.
Dauer der Besprechung bzw. des Termins (i.d.R. Erörterung nach § 18.2 VOB/B): bis zu 8 h.
Im EP sind alle Kosten für Vorbereitung, Spesen, Fahrtkosten, Personalkosten, Übernachtungskosten etc. berücksichtigt.
Zum betr. Besprechungstermin ist, in Abstimmung mit dem AG, ein Protokoll zu erstellen.
Für die Bemessung der Fahrtkosten ist die Entfernung zum Sitz der Zentrale der Autobahn GmbH des Bundes (WPC) in Berlin (Heidestr. 15, 10557 Berlin) anzusetzen. Bei einvernehmlich vereinbarten, abweichenden Besprechungsorten (Autobahnmeistereien, Baubüros des AG) erfolgt keine EP- Anpassung.
Menge: 2,000 St
